# BT02 1.OG Modernisierung Büroflächen
Angebotsaufforderung (GAEB DA XML 3.3, DA83)
Projekt: 2026
Währung: EUR
Erstellt mit: GXML Toolbox V3.3 R20220330, ORCA AVA 26.0.6 26.00.06, 05.05.2026

## VORBEMERKUNGEN
MAßNAHME

Geschlossen wird ein Vertrag
über den Austausch von 18 Fenstern
im Gebäude der Unternehmenszentrale

Bauherr:
Techniker Krankenkasse (TK)
Bramfelder Straße 140
22305 Hamburg

Die Techniker Krankenkasse (TK) ist eine bundesweite
Krankenkasse und als gesetzliche Krankenkasse ist die
TK eine Körperschaft des öffentlichen Rechts mit
Selbstverwaltung.

Lage des Bürogebäudes in Hamburg:
Unternehmenszentrale,
Bramfelder Straße 140, 22305 Hamburg

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
Beschreibung Gebäudekomplex, Bramfelder Straße 140:

Das fünfgeschossige Büro- und Verwaltungsgebäude
besitzt eine Fläche von ca. 29.000 m². Es handelt sich
hier um ein Verwaltungskomplex in dem etwa 2.000
Mitarbeiter, größtenteils in Büroräumen mit einer
Fläche von ca. 10-260 m², untergebracht sind. Ein
Großteil dieser Büroräume hat halbkreisförmige
Grundrisse mit einem polygonal angelegten Außenradius.
Die Raumtiefen variieren hier von ca. 4,50 - 13,50 m.
Erbaut wurde das Gebäude in 3 Bauabschnitten
(Bauabschnitt 1+2 im Jahr 1986 und Bauabschnitt 3 im
Jahr 1996). Ein unter Denkmalschutz stehendes Gebäude,
welches 1926 erbaut wurde, wird als Bibliothek und als
Kundenberatung genutzt. Der gesamte Gebäudekomplex ist
unterkellert und wird als Tiefgarage genutzt.
Zusätzlich befinden sich im Untergeschoss zahlreichen
Technikräumen. Die TK betreibt in diesem Gebäude ein
Rechenzentrum mit einem Betrieb von 7 Tagen á 24
Stunden. Arbeiten, die Auswirkungen auf diesen Bereich
haben, müssen vorab mit SO.IM.GMZ abgestimmt und
freigegeben werden.

## ALLGEMEINE VORBEMERKUNGEN
Allgemeine Beschreibung

Die Unternehmenszentrale umfasst folgende Gebäude:

1. Gebäudekomplex, Bramfelder Str. 140
2. Bürogebäude, Habichtstraße 41
3. Bürogebäude, Bramfelder Str. 160

Die Vertragsleistung wird in folgenden Gebäuden der UZ ausgeführt: Gebäudekomplex, Bramfelder Str. 140

Allgemeine Vorbemerkungen

1. Abgeschlossen wird ein Bauvertrag über
den Austausch von Fenstern in einem Teilbereich
des des o.g. Gebäudes.
Leistungsinhalt ist die fix und fertige / betriebsbereite Herstellung der vor genannten Fensterarbeiten.
Die Arbeiten werden bei laufendem Betrieb in einem Bestandsgebäude ausgeführt.

2. Bestandteil der vereinbarten Einheitspreise sind
die Kosten für die zur Erbringung der Leistungen
erforderlichen technischen Bearbeitungen, Planungs- unterlagen, Ausführungsunterlagen, Baustoffe,
Hilfsmittel, An- und Abfuhr aller Materialien,
Werkzeuge, Fracht-, Fahr- und Wegegelder aller Art
sowie die Bauaufsicht.
Hinsichtlich Regelungen zum Bautagebuch, zu Baubesprechungen und weiteren Pflichten des Auftragnehmers (AN) wird auf §10 des Hauptvertrags
verwiesen.
Wenn in der LV-Positionsbeschreibung nicht anders beschrieben, gilt Lieferung und Montage als vereinbart.

3. Die TK fragt in LV-Positionen ggf. Einträge zu den angebotenen Produkten ab. Dies ist in den betroffenen LV-Positionen kenntlich gemacht.

Des Weiteren fragt die TK ggf. in LV-Positionen bestimmte "Produkte der Planung" (= Hersteller/Typen) ab, jeweils kenntlich gemacht mit dem Hinweis "oder gleichwertig".

Diese Angaben zu den "Produkten der Planung" stellen die Grundlage der Planung dar und dienen der Verdeutlichung der von der TK geforderten Qualität an die zu verwendenden Produkte ("Qualitätsbeispiel"). Wird ein anderes Produkt als das "Produkt der Planung" angeboten, muss dieses namentlich benannt werden und gleichwertig sein. Alternativprodukte sind dann gleichwertig, wenn sie in optischer, funktionaler, qualitativer und technischer Sicht den von der TK als Qualitätsbeispiel genannten "Fabrikaten der Planung" entsprechen.

Der Nachweis zur Gleichwertigkeit muss vom Auftragnehmer (AN) erbracht werden (amtliche Nachweise; sonstige Produktnachweise / Klassifizierungsberichte) und ist auf Verlangen der TK vorzuweisen.

Sofern kein Alternativprodukt angegeben wurde, gilt das von der TK als Qualitätsbeispiel ausgeschriebene "Produkt der Planung" als angeboten.

4. Der AN liefert eine umfassende Qualitätsdokumentation mit Prüfzeugnissen und Unbedenklichkeitszertifikaten für alle zur Ausführung und Verarbeitung kommenden Materialien.

5. Der Auftragnehmer ist verpflichtet, bei der Ausführung der Leistungen die anerkannten Regeln der Technik, und die gesetzlichen und behördlichen Bestimmungen zu beachten.
Er hat alle erforderlichen Genehmigungen und Erlaubnisse einzuholen und Abnahmen herbeizuführen.

6. Auf Leistungen die, für den Fachunternehmer erkennbar, in der Leistungsbeschreibung fehlen, jedoch zur fachlich einwandfreien Herstellung gemäß dem Stand der Bautechnik
erforderlich sind und üblicherweise durch das Gewerk des Auftragnehmers erbracht werden, ist vor Angebotsabgabe durch den Bieter schriftlich über den Kommunikationsbereich des Vergabeportals der TK mittels Bieterfragen hinzuweisen.

7. Der AG stellt dem AN Bauwasser zur Verfügung, die Entnahmestelle muss vor Ort mit den Haustechnik abgeklärt werden. Stromanschlüsse werden über einen Stromverteilerschrank zur Verfügung gestellt, der vom Gewerk Elektro eingerichtet wurde und bleibt für die Vorhaltezeit erhalten.Energie und Wasserkosten werden vom Bauherrn
zur Verfügung gestellt. Sie stehen allerdings nicht immer an der Einsatzstelle zur Verfügung. Das Heranschaffen von Wasser und Strom ist in die Einheitspreise einzurechnen.

8. Der Auftragnehmer hat sich selbstständig an Schnittstellen mit anderen Firmen abzustimmen und zusammenzuarbeiten.

9. Die Lohnsätze für Stundenlohnarbeiten sind für eventuell notwendig werdende zusätzliche Arbeiten verbindlich. Stundenlohnarbeiten sind nur in Absprache mit dem DZIM
in Hamburg auszuführen. Die Stundenlohnzettel sind vollständig unter Angabe der ausgeführten Arbeiten und des verwendeten Materials auszufüllen. Die Stundenlohnzettel sind innerhalb von 5 Werktagen nach Ausführung der Arbeiten der Bauleitung/ Dienstelle zur Unterschrift vorzulegen. Nicht
unterschriebene Stundenlohnzettel werden nicht vergütet.

10. Der Auftragnehmer hat die Leistungen mit seinem Betrieb zu erbringen. Er ist verpflichtet, für die Ausführung seiner Leistungen qualifizierte Fachkräfte insbesondere gemäß DIN VDE 1000-10 befähigte Elektrofachkräfte bei Arbeiten an elektrischen Installationen einzusetzen, die mit den technischen Anlagen vertraut sind. Die Befähigungsnachweise der Fachkräfte sind vor dem Einsatz in den Objekten der TK unaufgefordert vorzulegen. Erst nach Prüfung und Freigabe durch die TK kann die jeweilige Fachkraft die Arbeit beginnen. Nach erstmaliger Prüfung der Fachkräfte durch die TK ist der AN verantwortlich, die Gültigkeit der Befähigung seiner Beschäftigten zu kontrollieren und aufrechtzuerhalten.

Wenn auszuführende Tätigkeiten die Qualifiaktion und/oder Nachweise nach TRBS 1203, VDE 0100-600, VDE 0105-100, VDE 0701-0702, VDE 0113-1, EN ISO 9712 2012, ist das oben beschriebene Vorgehen unaufgefordert durch den AN durchzuführen.

11. Das Einrichten von Aufenthalts- und Lagerräumen innerhalb des Gebäudes ist mit der DZ.IM.GMZ abzustimmen. Flure und Rettungswege müssen aus Sicherheitsgründen frei gehalten werden. Materiallagerung wird in den Fluren nicht gestattet. Für Schwertransporte stehen innerhalb der TK keine Hilfsgeräte bzw. Einrichtungen zur Verfügung. Beim Entladen sind bedingt Hilfestellungen möglich, soweit dazu Equipment vorhanden ist. Die Haftung trägt jedoch der Auftragnehmer allein.

Öffentliche Straßen und Gehwege dürfen weder als
Materiallagerstätte noch für weitere Baustelleneinrichtungen
genutzt werden. Es sei denn, diese werden durch den Bieter
selbstständig angemietet. Die Leistungen werden jedoch nicht
gesondert vergütet. Die Transporte im Gebäude bzw. zu den
Lagerplätzen auf dem Gelände sind in die Einheitspreise
einzurechnen. In Anspruch genommene Lager-, Verkehrs- und
Arbeitsflächen sind unmittelbar nach Gebrauch wieder in ihren
ursprünglichen Zustand zu versetzen.

12. Alle bei der TK eingesetzten Geräte müssen sicher
und funktionsfähig sein und mit dem gültigen Prüfsiegel
einer Kleingeräteprüfung nach den Technischen Regeln
für Betriebssicherheit (TRBS) versehen sein. Es muss
sichergestellt werden, dass das TK-Stromnetz nur mit
ausdrücklicher Zustimmung der TK genutzt wird und
Störungen innerhalb des Netzes ausgeschlossen werden
können.

13. Während der gesamten Ausführungszeit muss gewährleistet sein, dass in den umgebenden Büroräumen der normale Arbeitsablauf fortgeführt werden kann.
In Anbetracht dieser Situation kann es erforderlich werden, Arbeiten außerhalb der normalen Arbeitszeit bzw. an den Wochenenden auszuführen.
Arbeiten innerhalb von Bürobereichen sind nur in Abstimmung mit dem DZ.IM.GMZ auszuführen.

Lärmintensive Arbeiten müssen unter Rücksichtnahme der TK Mitarbeiterbedürfnisse koordiniert werden. Stark lärmende Arbeiten sind außerhalb der Bürokernarbeitszeiten (9:00 -15:00 Uhr) oder an Wochenenden durchzuführen. Die o.g. Zeiten können durch den Auftraggeber zeitweise eingeschränkt werden. In Bereichen des Rechenzentrums darf nur zu genehmigten Terminen nach Absprache mit DZ.IM.GMZ gearbeitet werden.

14. Arbeiten an vorhandenen Wärme- oder Kälteisolierungen aus künstlichen Mineralwollstoffendürfen nur nach Rücksprache mit DZ.IM.GMZ ausgeführt werden.

15. Für sämtliche Abbruch-, Sanierungs- und Instandhaltungsarbeiten mit Mineralwolle sind die Vorgaben der TRGS 521 "Abbruch-, Sanierungs- und Instandhaltungsarbeiten mit alter Mineralwolle" einzuhalten.

Der AN wird verpflichtet, der TK die Entsorgungsnachweise nach Abfallschlüssel (AVV) 17 06 03* im Bedarfsfall nach vorheriger Aufforderung vorzulegen. Alle Restmaterialien werden Eigentum des AN. Die Entsorgung der alten mineralwollhaltigen Abfälle ist in die Einheitspreise mit einzukalkulieren.

16. Auftraggeberseitige Planungen (sowohl Pläne als auch textliche Unterlagen) werden ausschließlich auf elektronischem Weg zur Verfügung gestellt (E-Mail).

17. Angaben zu Stoffen und Bauteilen:
Bei brandschutztechnischen Anforderungen sind die amtlichen Nachweise (Prüfzeugnis oder Prüfbescheid oder allgemeine bauaufsichtliche Zulassung) der Bauleitung zu übergeben. Bei nicht genormten Stoffen und Bauteilen sind, soweit erforderlich, die bauaufsichtlichen Zulassungen der Bauleitung zu übergeben. Klebstoffe müssen so beschaffen sein, dass durch sie eine feste und dauerhafte Verbindung erreicht wird. Sie
dürfen die zu klebenden Materialien nicht negativ beeinflussen und nach der Verarbeitung keine Belästigung durch Geruch hervorrufen.

18. Späne vom Bohren und Fräsen sowie Reste von Schleifstaub sind sofort von den bearbeiteten Teilen zu entfernen.

19. Bei Schleifarbeiten im Trockenverfahren sind Absauggeräte zu verwenden. Beschädigungen an Dampfsperr- oder Dampfbremsschichten oder an luftdichten Schichten
sind, wenn diese Schichten zum Leistungsumfang des Auftragnehmers zählen, vor dem Abdecken mit nachfolgenden Bauteilen dauerhaft und materialgerecht zu schließen.

20. Bei brandschutztechnischen Anforderungen an Wände und Decken ist die Muster-Richtlinie über brandschutztechnische Anforderungen an Leitungsanlagen (Muster-Leitungsanlagen-Richtlinie - MLAR) zu beachten.

21. Die Verarbeitungsvorschriften und -richtlinien der jeweiligen Herstellersysteme sind zu beachten. Dem Auftraggeber ist auf Verlangen Einsicht in diese zu gewähren.

22. Zu den auf der Baustelle vorzuhaltenden Ausführungsplänen zählt auch eine Ausfertigung dieser Leistungsbeschreibung.

23. Der Auftragnehmer hat, sofern durch seine Arbeit Verunreinigungen hervorgerufen werden, ohne besondere Anweisung durch die TK für die ständige Sauberhaltung
(Staubbeseitigung mit Staubsauger) und Abfallbeseitigung der Baustelle / Arbeitsstätte und des Bauwerkes zu sorgen.

Der Auftragnehmer ist dafür verantwortlich, dass die umweltgerecht und sortenrein ausgebauten Materialien, Restmengen und Gebinde fachgerecht gesammelt und entsorgt werden. Der Auftragnehmer wird verpflichtet Entsorgungsnachweise DZ.IM.GMZ vorzulegen. Alle Restmaterialien werden Eigentum des Auftragnehmers.
Wird Sondermüll nicht umwelt- und sachgerecht entsorgt, haftet der Auftragnehmer für das insgesamt kontaminierte Großgefäß und die sachgerechte Sondermüllentsorgung.

Der Transport muss in geschlossenen, staubdichten Gebinden erfolgen. Kritische Stoffe sind entsprechend sicher zu kennzeichnen. Es gilt die TRGS 521 für sämtliche
Abbruch-, Sanierungs- und Instandhaltungsarbeiten mit Mineralwolle.

24. Nach Abschluss der Arbeiten ist eine Bauendreinigung durchzuführen. Das bedeutet Teppiche und unebene Oberflächen sind mit einem mit Industriestaubsauger (Kategorie M) zu saugen und glatte Oberflächen sind feucht zu wischen.

25. Samstage sind im Rahmen dieser Leistungsbeschreibung Werktage; wird an Samstagen gearbeitet entsteht daher kein Anspruch auf Zahlung einer Zulage. Der Auftraggeber behält sich vor, bei Terminengpässen das Arbeiten an Samstagen anzuordnen.

26. Die TK weist Flächen und Einrichtungen aus für das Umkleiden und die Pausen der vom Auftragsnehmer gestellten Mitarbeiter. Das Nutzen sonstiger Einrichtungen ist untersagt. Ebenso das Einstellen von Fahrzeugen innerhalb der Tiefgarage. Die Nutzung des Betriebsrestaurants und der Cafeteria ist nach Absprache mit DZ.IM.GMZ möglich.
Das Rauchen innerhalb des TK- Komplexes wird generell untersagt. Ausnahmen sind nur zulässig an dafür vorgesehenen Freiflächen. Alkoholkonsum wird ebenfalls untersagt. Der Handwerker erhält am Empfang einen Besucherausweis und eine Anweisung, wie und wo er sich innerhalb des Komplexes aufhalten darf. Der
Ausweis ist sichtbar zu tragen und täglich nach Verlassen der Arbeitsstätte am Empfang abzugeben. Wird über eine Meldeanlage Alarm ausgelöst, so muss der Auftragnehmer unverzüglich seinen Arbeitsort verlassen und zügig über die gekennzeichneten Fluchtwege die Sammelstelle im Freien aufsuchen. (siehe Rettungsplan).

27. Als Grundlage für die vertragsmäßige Ausführung der Arbeiten, die Beschaffenheit der Werkstoffe, die Nebenleistungen, das Aufmaß und die Abrechnung dienen neben den in der Aufforderung zur Angebotsabgabe genannten Vertragsbestandteilen die neuesten Vorschriften über die Errichtung elektrischer Starkstromanlagen, des VDE und die Sondervorschriften des zuständigen EVU, soweit nicht andere Bedingungen vertraglich festgelegt wurden.

28. Alle Einheitspreise, Stunden-, Verrechnungs- und Zuschlagsätze gelten unabhängig von Lohnerhöhungen während der Vertragslaufzeit.

29. Der AN stattet seine Mitarbeiter mit ordentlicher, dem Einsatzzweck angepasster Berufskleidung aus. Auf der Berufskleidung muss das Firmenlogo des AN vorhanden sein.

30. Verwendung von Recyclingstoffen
Die Verwendung von recycelten Stoffen und Bauprodukten,
die eine bauaufsichtliche Zulassung haben und
den ausgeschriebenen Produkteigenschaften und
Qualitäten entsprechen, ist von Seiten des AG gewünscht.

31. Besondere umweltrechtliche Vorschriften
Der Auftragnehmer hat die Maßnahmen zum Schutze
der Umwelt in eigener Verantwortung durchzuführen.
Allgemein gültige gesetzliche und behördliche
Bestimmungen sind zu beachten .

32. Nachhaltigkeit
- Verwendung von Recyclingstoffen
Die Verwendung von recycelten Stoffen und Bauprodukten,
die eine bauaufsichtliche Zulassung haben und den ausgeschriebenen Produkteigenschaften und Qualitäten
entsprechen, ist von Seiten des AG gewünscht.

- Besondere umweltrechtliche Vorschriften
Der Auftragnehmer hat die Maßnahmen zum Schutze der Umwelt in eigener Verantwortung durchzuführen. Allgemein gültige gesetzliche und behördliche Bestimmungen sind zu
beachten.

- Risiken für die lokale Umwelt
Bauprodukte, die aufgrund ihrer Schadstoffgehalte oder Schadstofffreisetzungen ein Risikopotenzial für die Umweltmedien Grundwasser, Oberflächenwasser, Boden und Luft darstellen, sowie gesundheitliche Beeinträchtigungen durch Anreicherung in den Nahrungsketten oder Verunreinigung der Innenraumluft verursachen können, dürfen nicht eingesetzt werden. Das bezieht sich auf die Verarbeitung auf der Baustelle und auf die Nutzungsphase sowohl innen als auch außen liegender Produkte. Generell gilt, dass keine Bauprodukte eingesetzt werden dürfen, die für den
Menschen oder die Umwelt besonders besorgniserregende Stoffe (SVHC = Substances of Very High REACH Concern) enthalten bzw. für die keine Deklaration enthaltener SVHC
nach REACH-Forderung vorliegt.

Nachweise über den Gehalt von SVHC in Bauprodukten können wie folgt geführt werden:

- Giscode-Kennzeichnung
- Umweltzeichen "Blauer Engel" (RAL) oder glw. Produktkennzeichnungen, die den Verzicht
auf den Einsatz gefährlicher Stoffe einschließt
- Nachweis über eine allgemeine bauaufsichtliche Zulassung (abZ) die den Einsatz gefährlicher Stoffe ausschließt
- Leistungserklärung zur CE-Kennzeichnung für Bauprodukte, die unter den Geltungsbereich der BauPVO (EU Bauprodukteverordnung) fallen, mit Angaben über SVHC
- Herstellerauskunft nach REACH für Bauprodukte, die nicht im Stoffe (SVHC der Kandidatenliste) < 0,1 Gew.-% pro Einzelstoff im Bauprodukt vorliegen.

## GEPLANTE MAßNAHME
Geplante Maßnahme:

Im Bereich BT02 im 1.OG werden achtzehn Fensterelement
(zur Zeit Festverglasung mit schußsicheren Scheiben) gegen neue Fensterelemente mit im Mittelteil kippbaren bzw. drehbaren Fensterflügeln ausgetauscht.

Davon müssen sechzehn Fensterelemente eine Mindestöffnung von 0,4m² vorweisen.

Zwei Fensterelemente müssen mindest eine Öffnungsgröße
von 0,7m² vorweisen. Hier sind Drehflügel geplant, um die Mindestöffnungsgröße zu erzielen.

Besondere Hinweise:

Das Gebäude steht unter Denkmalschutz.
Alle Arbeiten an der Fassade und an den Fenstern dürfen die Optik des Gebäudes nicht verändern.
Die Größe, Material, Farbe, Art und Teilung der Fenster ist
dem Bestand anzugleichen. Die Abmessungen der Fensterprofile gemäß diesem LV anliegender Bestandzeichnung sind zu berücksichtigen.

Es wird empfohlen eine Ortsbesichtigung durchzuführen.
Bezüglich Anmeldung zur Ortsbesichtigung siehe
Angebotsaufforderung / Termine.

Lage des Bauteils BT02 1.OG:

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
Grundriss BT02 1.OG

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
## 06 Austausch Fenster (VMS 20158832)

### Titel 01 Demontage

*Hinweis: Ausführungshinweise Allgemeines*
Alle Leistungen bei der Demontage gelten als komplette Position, einschließlich Ausbau, Transport und fachgerechter Entsorgung sowie aller Nebenleistungen.

In den Positionen sind alle Aufwendungen und Materialien zu erfassen, die für die Demontage, und den Ausbau der beschriebenen Leistungen erforderlich werden. Ebenso sind die Kosten der Baustelleneinrichtung, des Baustellenbetriebes, der Geräte, Maschinen, Sicherheitsmaßnahmen, Gerüste, Hebezeuge etc. in den Angebotspreis einzukalkulieren.

Bei der Demontage ist jeweils eine außenliegende und
eine innenliegende Fensterbank zu sichern und als Muster
für die Herstellung neuer Fensterbänke zuverwenden.

Die Arbeiten im Bereich der Tiefgaragenzufahrt- und Ausfahrt dürfen den Verkehr nicht beinträchtigen. Die Demontage und Montage der Fenster kann dadurch nur an einem Samstag erfolgen. Bitte dementsprechend im Angebotspreis berücksichtigen.

Bei der Montage auf der Hofseite sind die Grünflächen zu schützen. Bitte dementsprechend im Angebotspreis berücksichtigen.

Der außenliegende Sonnenschutz wird bauseits demontiert und eingelagert und nach Abschluss der Fensterbauarbeiten
bauseitig wieder montiert.

Sollte der Auftragnehmer der Auffassung sein, dass einzelne, zur funktionsfähigen Erstellung des Werkes notwendige Leistungen unvollständig oder fehlerhaft beschrieben sind, so hat er vor Angebotsabgabe über den Kommunikationsbereich des Vergabeportals darauf hinzuweisen.

Der Auftragnehmer ist verpflichtet, bei der Ausführung der Leistungen nach den anerkannten Regeln der Technik zu handeln und die gesetzlichen sowie behördlichen Bestimmungen einzuhalten.

**01.1 Demontage Fensteranlagen**
*** Bezugsbeschreibung
Demontage eines dreiteiligen Fensterelementes
(BxH) ca.1.950 mm x 2.200 mm mit Aluminiumrahmen-
und Abdeckblechen, innen und außenliegender Fensterbänke, sowie Sicherheitsverglasung demontieren und entsorgen.

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Menge: 9,000 St

**01.2 Im Bereich der Tiefgarage**
*** wie Position 01.1
im Bereich der Tiefgarage

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Menge: 4,000 Stk

**01.3 Im Bereich Hinterhof.**
*** wie Position 01.1
im Bereich Hinterhof.

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Menge: 5,000 St

### Titel 02 Montage und Lieferung Fensteranlagen

*Hinweis: Ausführungshinweise Allgemeines*
Alle Leistungen gelten als komplette Position,
einschließlich Liefern und fachgerechtem Einbauen
sowie aller Nebenleistungen. In den Positionen sind alle Aufwendungen und Materialien zu erfassen, die für die Herstellung, Lieferung und den Einbau der beschriebenen Leistungen erforderlich werden. Ebenso sind die Kosten der Baustelleneinrichtung, des Baustellenbetriebes, der Geräte, Maschinen, Sicherheitsmaßnahmen, Gerüste, Hebezeuge etc. in den Angebotspreis einzukalkulieren.

Die Arbeiten im Bereich der Tiefgaragenzufahrt - und Ausfahrt dürfen den Verkehr nicht beinträchtigen. Die Demontage und Montage der Fenster kann dadurch nur an einem Samstag erfolgen. Bitte dementsprechend Angebotspreis berücksichtigen.

Bei der Montage auf der Hofseite sind die Grünflächen zu schützen. Bitte dementsprechend Angebotspreis berücksichtigen.

Montage des außenliegenden Sonnenschutzes
erfolgt bauseits

Sollte der Auftragnehmer der Auffassung sein, dass einzelne, zur funktionsfähigen Erstellung des Werkes notwendige Leistungen unvollständig oder fehlerhaft beschrieben sind, so hat er vor Angebotsabgabe über den Kommunikationsbereich des Vergabetools darauf hinzuweisen.

Der Auftragnehmer ist verpflichtet, bei der Ausführung der Leistungen nach den anerkannten Regeln der Technik zu handeln und die gesetzlichen sowie behördlichen Bestimmungen einzuhalten.

**02.1 Lieferung und Montage dreigeteiliges Fenster**
*** Bezugsbeschreibung
Dreigeteiltes Fenster, mittlerer Teil kippbar liefern
und einbauen.

Fertigung, Lieferung und Montage eines
Fensterelementes als hochwärmegedämmte
Aluminiumrahmen-Glaskonstruktion, ohne
Einbruchschutz, mit zweifacher horizontaler
Teilung, mittlerer Teil mit kippbarem Fensterflügel,
nach örtlichem Aufmaß und entsprechend dem
vorhandenen Bestand.

Die Befestigung der Elemente ist mit Stahlblechwinkeln bzw. mit seitlichen Stahlblechlaschen nach
statischem Erfordernis auszuführen.
Das Element sitzt auf der tragenden Außenwand,
innerhalb der Dämmebene.

Die Abdichtung der Fensteranlagen erfolgt
dehnbar, als umlaufender, wind- und schlagregendichter Folienanschluss. Der Fugenverschluss (außen zur
Bestandsverblendung) erfolgt dehnbar, wind- und
wasserdicht mittels vorkomprimierter Fugenbänder.

Die Verglasungen sind als Isolierverglasungen mit
schwarzem Glasabstanshalter auszuführen.

Größe (BxH):ca. 1.950 x 2.200 mm
Oberflächenqualität: Alurahmen,
Farbton wie Bestand, nach Bemusterung,

Wärmedurchgangsko.:Uw < = 0,9 W / m²K
g-Wert = 0,34
3-fach Sonnenschutzverglasung Ug= 0,6
innen und außen VSG 6 mm

Aufteilung: dreigeteilte Ausführung
Verglasung: Verbundsicherheitsglas
Zusatzfunktion: mittlerer Teil als Kippfenster
incl. aller notwenigen Bänder und Beschläge

Dreiseitiger Blendrahmen zwischen Fensterrahmen
und Fensterleibung / -sturz im Innenbereich
(Farbton analog Bestand bzw. nach Bemusterung).

Die beiden Fensterbänke (Innen und Außen) sind
aus Aluminium, mit Tropf- und Schraubkante je ca.
40 mm, Farbton passend zum Rahmen (analog
wie Bestand, Muster aus der Demontage),
Blechzuschnittbreiten ca. 300 mm, Blechdicke ca.
3,0 mm, Kantungen gemäß Detailplanung, incl.
erforderlichem Zubehör und Befestigungsmitteln zu
fertigen und im Zuge der Fenstemontage zu
montieren. Die Unterseite der Fensterbank ist mit
einer Antidröhnbeschichtung zu versehen. Die
Fuge zwischen Fensterbank und Bestand ist
dauerelastisch zu verfugen (Farbton passend zur
Verfugung des Verblendmauerwerkes). Der
geforderte Uw- Wert der Gesamtkonstruktion ist
durch den AN nachzuweisen.

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Menge: 7,000 Stk

**02.2 Im Bereich der Tiefgarage**
*** wie Position 02.1
im Bereich der Tiefgarage

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Menge: 4,000 Stk

**02.3 Im Bereich Hinterhof**
*** wie Position 02.1
im Bereich Hinterhof

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Menge: 5,000 Stk

**02.4 als Drehflügel ,manuelle Betätigung**
*** wie Position 02.1
als Drehflügel, mit manueller Betätigung,
mit einer Mindest-Öffnungsweite von 0,70 m²
in den Schulungsräumen B1.14 und F 1.01.1.

Die Fenster müssen für das nachrüsten eines
elektrischen Antriebes, siehe Pos 2.5, vorgerüstet sein.

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Menge: 2,000 Stk

**02.5 Motorischer Antrieb als Zulage zu den Fenstern**
*** wie Position 02.1
motorischer Antrieb als Zulage zu den Fenstern
wie unter Pos 2.4 beschrieben.

Ist eine manuelle Öffnung der Fenster in den
Schulungsräumen B1.14 und F 1.01.1 aufgrund
des Gewichts des Fensterflügels nicht möglich,
ist nach Rücksprache mit dem AG ein motorischer
Antrieb vorzusehen.
Öffnungsweite dann ca. 482 mm, (38°),
geometrische Öffnungsfläche 0,7 m²,
elektrischer Anschluß erfolgt bauseits.
Menge: 2,000 Stk

### Titel 03 sonstige Leistungen

*Hinweis: Ausführungshinweise Allgemeines*
Alle Leistungen gelten als komplette Position, einschließlich Liefern und fachgerechtem Einbauen sowie aller Nebenleistungen. In den Positionen sind alle Aufwendungen und Materialien zu erfassen, die für die Herstellung, Lieferung und den Einbau der beschriebenen Leistungen erforderlich werden. Ebenso sind die Kosten der Baustelleneinrichtung, des Baustellenbetriebes, der Geräte, Maschinen, Sicherheitsmaßnahmen, Gerüste, Hebezeuge etc. in den Angebotspreis einzukalkulieren.

Der Auftragnehmer ist verpflichtet, bei der Ausführung der Leistungen nach den anerkannten Regeln der Technik zu handeln und die gesetzlichen sowie behördlichen Bestimmungen einzuhalten.

**03.1 PE-Folie zum Schutz des Bodens liefern, verlegen,**
PE-Folie zum Schutz des Bodens liefern, verlegen, entsorgen
PE-Folie zu Schutz des Bodens liefern, verlegen, vorhalten und wieder entfernen. Die Folie dient dem Schutz des bereits verlegten Bodenbelags (Teppich) vor Beschädigung /Verschmutzung durch nachfolgende Gewerke. Einschließlich Verkleben der Stöße und Sicherung gegen Verrutschen mittels geeignetem Klebeband. Dicke: 0,2 mm.
Menge: 100,000 m²

**03.2 Holzfaserplatten zum Schutz des Bodens liefern,**
Holzfaserplatten zum Schutz des Bodens liefern, verlegen, vorhalten und wieder entfernen sowie fachgerecht entsorgen. Die Platten dienen dem Schutz des bereits verlegten Bodenbelags (Teppich) vor Beschädigung / Verschmutzung durch ausführende Gewerke.
Menge: 50,000 m²

### Titel 04 Dokumentation u. Einweisung

**04.1 Dokumentation in 3-facher Ausführung**
*** Pauschalposition
Dokumentation in 3 facher Ausführung
(2x in Papierform 1x auf einen Datenträger)

1. Technische Produktdokumentation
Produktdatenblatt: Enthält Angaben zu Maßen, Materialien, Profiltypen, Verglasung, Wärmedämmwerten (z. B. U-Wert), Schallschutz, Einbruchschutz und weiteren technischen Eigenschaften.

Montageanleitung: Schritt-für-Schritt-Anleitung zur fachgerechten Installation des Fensters.

Pflege- und Wartungsanleitung: Hinweise zur Reinigung, Pflege und Instandhaltung, um die Lebensdauer zu verlängern.

2. Zertifikate und Nachweise
CE-Kennzeichnung: Bestätigt die Übereinstimmung mit europäischen Normen.

Prüfzeugnisse: z. B. für Wärmedämmung, Schallschutz, Einbruchhemmung (z. B. RC-Klassen).
Umwelt- und Nachhaltigkeitsnachweise: Angaben zu Recyclingfähigkeit, Emissionen oder Umweltzertifikate (z. B. Blauer Engel).

3. Planungs- und Bauunterlagen
Fensterpläne: Zeichnungen mit genauen Abmessungen, Einbaupositionen und Öffnungsarten, sowie den Nachweis der Öffnungsweiten.

Einbauprotokolle: Dokumentation der fachgerechten Montage, mit Fotos und Unterschriften.

Wärmebrückennachweise: Technische Berechnungen zur Vermeidung von Wärmeverlusten an Fensteranschlüssen.

4. Garantie- und Serviceunterlagen
Garantiebedingungen: Informationen zu Dauer und Umfang der Herstellergarantie.

Service- und Reparaturhinweise: Kontaktinformationen und Abläufe bei Mängeln oder Reparaturbedarf.
Menge: 1,000 psch

**04.2 Einweisung**
*** Pauschalposition
Einweisung
Durchführung und schriftliche Dokumentation einer ausführlichen und qualifizierten Einweisung in den Aufbau,
die Funktionsweise und die Wartungsbelange der Fenster.
Menge: 1,000 psch

### Titel 05 Stundenlohn

*Hinweis: Vorbemerkung Stundenlohnarbeiten*
Stundenlohnarbeiten dürfen nur auf Anweisung der Bauleitung ausgeführt werden. Angeboten wird für die jeweilige Arbeitskraft ein Verrechnungssatz, der sämtliche Aufwendungen enthält, insbesondere den tatsächlichen Lohn einschließlich vermögenswirksamer Leistungen, Zuschläge und alle sonstigen Lohn- und Gehaltsnebenkosten (Sozialkassenbeiträge, Winterbauumlage, Fahrgeld, Auslösung, Beiträge zur gesetzlichen Unfallversicherung etc.). Zuschläge für erschwerte Arbeitsbedingungen durch teilweise beengte Platzverhältnisse, die tarifvertraglich vereinbart sind, sind ebenfalls einzurechnen.

Der Bieter erklärt, dass die Verrechnungssätze unter Beachtung der preisrechtlichen Vorschriften ermittelt wurden und unabhängig von der Anzahl der abgerechneten Stunden gelten. Vergütet werden nur die vor Ort geleisteten Stunden. Kosten für An- und Abreise sind hier einzurechnen. Stunden- und Materialnachweise sind der Bauleitung täglich vorzulegen.

Zuschläge: Für Zuschläge gilt einheitlich der gleiche Prozentsatz für den gleichen Zeitraum. Vgl. § 15 VOB/B.

Der Auftragnehmer ist verpflichtet, bei der Ausführung der Leistungen nach den anerkannten Regeln der Technik zu handeln und die gesetzlichen sowie behördlichen Bestimmungen einzuhalten.

**05.1 Monteur Montageaufwand zum Nachweis**
Arbeitszeit Mo-Sa. 06:00 bis 20:00 Uhr
Menge: 10,000 h

**05.2 Helfer Montageaufwand zum Nachweis**
Arbeitszeit Mo-Sa. 06:00 bis 20:00 Uhr
Menge: 10,000 h
